# EIS 2
Angebotsaufforderung (GAEB 90, DA83)
Währung: EUR
Auftraggeber: Covivio Wohnen GmbH

## Zusätzlicher Text
LEISTUNGSÜBERSICHT

Riegel  Glasgeländer - Staffelgeschoss:
194 m
Tower  Glasgeländer - Staffelgeschoss (h1=60 cm):12 m
Glasgeländer - Staffelgeschoss (h1=75 cm):52 m Absturzsichernde
Verglasung: 111 Stk. Ganzglasgeländer für Loggien: 107,52 m

## Zusätzlicher Text
Grundstück:
EIS2 - Eiswerderstraße 12 in 13585 Berlin/Spandau

Neubauprojekt:

Das Projekt EIS-2 umfasst einen Gewerberiegel mit einem Hochhaus. Beide
Bauabschnitte erhalten eine verbindende Tiefgarage. Insgesamt sollen im
Turm 17 Wohnungen sowie eine Büro- bzw. Praxisfläche und im Erdgeschoss
ein Restaurant entstehen. Im angrenzenden Riegel werden weitere
Büroflächen und ein Boardinghouse mit 68 Miet-Apartments untergebracht.
Insgesamt entstehen 224 unterirdische Stellplätze.

Das Projekt EIS 2 setzt sich aus zwei oberirdischen Gebäudeteilen
zusammen: Turm und Riegel. Beide werden unabhängig voneinander
erschlossen, besitzen aber Verbindungen in den unterirdischen
Geschossen, damit die Stellplätze der Tiefgaragen von beiden
Gebäudeteilen erreichbar sind. Der Riegel soll dreigeschossig mit
Staffelgeschoss sowie zwei unterirdischen Geschossen errichtet werden.
Die beiden Untergeschosse (UG) beinhalten zwei Tiefgaragenebenen. Das 1.
Untergeschoss wird mit einer Zu- und Abfahrtsrampe an der nördlichen
Stirnseite des Riegels erschlossen. Die Tiefgaragenebene im 2.UG ist
über eine innenliegende Rampe mit der Verbindungsgarage zwischen beiden
Baufeldern verknüpft. Diese Verbindungsgarage bekommt im Norden eine
Einfahrtsrampe. Für die Ausfahrtsrampe wird die Westseite des bereits
gebauten nördlichen Garagenteils geöffnet um hier die neue Ausfahrtrampe
einzubauen.

Das Erdgeschoss und das 1. Obergeschoss des Riegels sollen eine
Büronutzung erhalten. Für das 2. Obergeschoss und das Staffelgeschoss
ist eine Nutzung als Boardinghouse geplant. Das Gebäude erhält drei
Eingänge. Der Haupteingang befindet sich an der Westfassade in einer
gläsernen Fuge, welche in der Fassade den Übergang zum Turm markiert.
Weiter nördlich gibt es einen weiteren Eingang von Westen und an der
Ostfassade den Ausgang eines Fluchttreppenhauses. Der Turm ist
zehngeschossig mit Staffelgeschoss konzipiert. Im Erdgeschoss soll ein
Restaurant mit Außenterrasse und im 1.Obergeschoss eine Büro- und
Praxisfläche errichtet werden. In den darüberliegenden Geschossen
entstehen 17 Eigentumswohnungen. Bei dem Turm handelt es sich um ein
Hochhaus gemäß Hochhausrichtlinie. Die Vertikalerschließung erfolgt
daher über einen Sicherheitstreppenraum mit Druckbelüftung und zwei
Aufzügen, von denen einer als Feuerwehraufzug ausgeführt wird. Die
Gastronomie im Erdgeschoss erhält einen separaten Eingang. Gebäudelage,
Abmessung, Grenz- und Gebäudeabstände, Grundriss- und Gebäudeform des
Objekts sind aus den Planunterlagen ersichtlich.

Bauabschnitte Neubau:
EIS2 - Riegel
EIS2 - Turm

Kennzahlen Turm:
Wohneinheiten  = 17 WE
Gewerbe: 1 Restaurant, 1 Gewerbe (5 Büroräume und 1 Besprechungsraum)

Kennzahlen Riegel:
Gemietete Wohneinheiten  = 68 Apartments
Gewerbe = 1 Gewerbe (13 Büroräume, 2 Seminarräume, 1 Boarding House und
2x Geschäftsführung)

Kennzahlen EIS2:
Gewerbliche Einheiten (Insgesamt) = 43
Wohnen Turm (2.-10,OG) = 2.303 m²Office Turm (1.OG) = 269 m²Gastro Turm
(EG) = 436 m²Office Riegel (EG)  = 1.203 m²Boardinghouse Riegel
(1.-3,OG)  = 3.672 m²Summe Gewebe = 5.578 m²

BGF
Riegel: 5.738,9 m²Tumr: 4.515,64 m²inkl. UG-1 und UG-2

Sonstiges:
Die vorgesehenen Bauleistungen werden entsprechend der derzeit geltenden
öffentlich-rechtlichen Vorschriften, der dort geforderten bautechnischen
Nachweise und nach den allgemein anerkannten Regeln der Baukunst und der
Technik ausgeführt. Die Anforderungen des Brandschutzes sind
einzuhalten.

Die Erschließung des Grundstückes an das vollständig ausgebaute
öffentliche Straßenland im Sinne des Baugesetzbuches und des
Erschließungsbeitragsgesetzes ist gesichert.

Die Dimensionierung sämtlicher Medien werden mit den Versorgungsträgern
entsprechend des heutigen Standards abgestimmt und eingerichtet.

## Zusätzlicher Text
ZUSÄTZLICHE TECHNISCHE VORBEMERKUNGEN METALLBAU AUSSEN
Der sachliche Geltungsbereich ergibt sich ebenso wie die technische
Ausführung aus den ATV:
DIN 18 360 Metallbauarbeiten und den anerkannten Regeln der Technik.

Ergänzend sind u.a. folgende ATV / DIN zu berücksichtigen:
DIN 18 299  Allgemeine Regelungen für Bauarbeiten jeder Art
DIN 18 040  Barrierefreies Bauen
DIN 18 335  Stahlbauarbeiten
DIN 18 357  Beschlagarbeiten
DIN 18 363  Maler- und Lackierarbeiten-Beschichtungen
DIN 18 364  Korrosionsschutzarbeiten an Stahlbauten
DIN 4102  Brandverhalten von Baustoffen und Bauteilen
DIN 1055-2  Einwirkungen auf Tragwerke
DIN EN ISO 12944  Beschichtungsstoffe- Korrosionsschutz von
Stahlbauteilen durch Beschichtungssysteme
DIN EN ISO 8501  Vorbereitung von Stahloberflächen vor dem Auftragen
von Beschichtungsstoffen

DASt-Richtlinie 007  Lieferung, Verarbeitung und Anwendung wetterfester
Baustähle, Herausgeber: Deutscher Ausschuss für Stahlbau
Merkblatt 405  Korrosionsschutz von Stahlkonstruktionen durch
Beschichtungssysteme, Herausgeber: Stahl-Informations-Zentrum
Merkblatt 434  Wetterfester Baustahl, Herausgeber:
Stahl-Informations-Zentrum
Merkblatt 822  Die Verarbeitung von Edelstahl Rostfrei, Herausgeber:
Informationsstelle Edelstahl Rostfrei
Merkblatt 823  Schweißen von Edelstahl Rostfrei, Herausgeber:
Informationsstelle Edelstahl Rostfrei

Weiterhin gelten sämtliche europäischen und nationalen Vorschriften,
Merkblätter, Stoff- und Prüfnormen usw. jeweils in ihrer aktuellen
Fassung. Als vereinbart gelten weiterhin die
Herstellerverarbeitungsangaben, Zulassungen und Empfehlungen der
jeweiligen Fachverbände.

02 Ausführung und Konstruktion
02.1 Allgemeine Hinweise zur Ausführung und Konstruktion

Der AN überprüft eigenverantwortlich am Bau die in den Zeichnungen
angegebenen Maße und klärt Unstimmigkeiten vor Arbeitsausführung mit dem
AG ab.

Ist Schweißen nur auf zinkfreiem Untergrund zulässig, sind die Flanken
auf einer Breite von mindestens 10 mm vollständig von Zink zu befreien.
Bei Schweißarbeiten in der Nähe von Bauteilen der Baustoffklasse B2 bzw.
B3 nach DIN 4102 Teil 1 sind geeignete Brandschutzmaßnahmen vom
Auftragnehmer zu treffen. Das gilt analog für oberflächenfertige
Bauteile anderer Baustoffklassen, insbesondere für glänzende, lackierte
und gläserne Oberflächen. Der Nachweis der Schweißerprüfung für die
entsprechenden Arbeiten kann vom Auftraggeber personenbezogen verlangt
werden. Ebenso kann der Nachweis über ausgebildete
Schweißaufsichtspersonen gemäß DIN EN ISO 14731 - Schweißaufsicht;
Aufgaben und Verantwortung, gefordert werden.

Alle notwendigen Schmiede-, Bohr- und Schweißarbeiten sind
grundsätzlich vor dem Verzinken auszuführen. Die Gewinde verzinkter
Gewindebolzen sind bei der Montage nicht nachzuschneiden, sondern
anzuschmelzen. Analog ist bei durch die Verzinkung unbeweglich
gewordenen Bändern und anderen beweglichen Teilen zu verfahren.

Die Verbindung von Bauteilen als lösbare oder nicht lösbare Verbindung
ist dem Auftragnehmer freigestellt, sofern sich nicht aus Plänen,
Beschreibungen, Werkzeichnungen oder Normen etwas anderes ergibt.

Dehnungs- und Montagestöße sind in ausreichender Zahl einzuplanen. Sie
sind so zu gestalten, dass eine geräuschlose und ungehinderte Bewegung
der Elemente untereinander und gegen den Baukörper gewährleistet ist.

Zur Verankerung der Stahlkonstruktion in dafür vorgesehene Bauelemente
sind nur Dübel mit bauaufsichtlicher Zulassung zu verwenden.

Es sind keine freie Enden von Handläufen und Geländern in Flucht- und
Rettungswegen von Gebäuden mit größerer Nutzeranzahl zulässig.

Bei dem Zusammenbau unterschiedlicher Metalle muss sichergestellt sein,
dass keine Kontaktkorrosion auftritt.

Für jegliche Beschichtungs-, Maler- und Lackierarbeiten sind
Probeflächen auszuführen. Diese sind nach angemessener Standzeit auf
Ihre Haftfähigkeit und Ihre Untergrundverträglichkeit zu prüfen.

Alle Teile sind vor dem Einbau ausreichend gegen Korrosion zu schützen.
In Feuchträumen sind nur nicht rostende Teile zu verwenden.
Feuerverzinkte Teile sind nicht zu fetten, sondern anderweitig (z.B. im
Chromsäurebad) zu passivieren. Fehlstellen und Beschädigungen sind auf
der Baustelle nach Möglichkeit mit Spritzverzinkung zu beseitigen,
anderenfalls ist Zinkstaubbeschichtung mit 94 - 96 % Zinkstaubanteil
zulässig. Schweißschlacken und Rauchniederschläge sind vorher zu
beseitigen. Zinknasen dürfen nicht abgeschlagen oder abgeschnitten
werden. Ein manuelles Bearbeiten oder Abschmelzen ist zulässig und ggf.
notwendig.

02.2 Geländer und Umwehrungen
Geländer sind so zu bemessen, dass sie die auftretenden Belastungen
ohne sichtbare Verformungen aufnehmen. Die Prüfung hat entsprechend ETB
mit weichem und hartem Stoß zu erfolgen. Des weiteren sind Längsstöße
und Schiebennähe bei thermischer Belastung zu bemessen. Der AN führt den
entsprechenden prüffähigen statischen Nachweis.

Der AN ist für die Bemessung aller Bauteile, Verbindungen und
Befestigungsmittel allein verantwortlich. Werden vom AG
Dimensionierungen genannt, so sind diese als gestalterischer Vorschlag
zu verstehen und durch den AN prüffähig nachzuweisen.

Sofern die Berechnungen des AN andere Dimensionierungen ergeben, als
die Gestaltungsvorschläge des AG vorsehen, so ist der AG rechtzeitig vor
Arbeitsausführung hierüber schriftlich in Kenntnis zu setzen.

02.3 Befestigung
Die Verankerung am Bau muss die temperaturbedingte Verformung
spannungsfrei aufnehmen können.

Die eingesetzten Dübel zur Befestigung müssen auf den Untergrund
abgestimmt sein; ihre Spreizkräfte dürfen keine zu großen inneren
Spannungen erzeugen. Bei nicht ausreichend festem Untergrund sind
Injektionsanker zu verwenden. Das Einschlagen von Schrauben in
Standarddübel ist nicht zulässig. Fehlbohrungen sind mindestens im
Abstand entsprechend der Tiefe des Bohrloches bzw. des fünffachen
Dübelaußendurchmessers zu korrigieren.

Befestigungen von schweren Bauteilen auf Wärmedämm-Verbundsystemen
dürfen nur mit wärmedämmenden und druckfesten Stützkörpern, Konsolen
oder sonstigen für den Zweck geeigneten Bauteilen ausgeführt werden.

Anschweißplatten sind rechtzeitig vom Auftragnehmer zum bauseitigen
Einbau in Stahlbetonbauteile zu liefern.
Bei den Befestigungen müssen brandschutztechnische Anforderungen
berücksichtigt werden.

02.4 Statik
Eine prüffähige statische Berechnung aller Konstruktionen /
Verankerungen ist rechtzeitig vor Ausführungsbeginn beim Prüfingenieur
einzureichen.

Grundsätzlich dürfen nur bauaufsichtlich zugelassene Befestigungs- und
Verbindungsmittel aus dem System eines Herstellers verwendet werden,
dabei sind die entsprechenden Zulassungen und Einbauvorschriften zu
beachten.

Soweit der AN nicht bauaufsichtlich zugelassene Systeme verwendet, sind
von ihm zu eigenen Lasten die erforderlichen Zustimmungen im Einzelfall
termingerecht zu erbringen.

02.5 Konstruktions- und Werkstattpläne
Vom AN erstellten Unterlagen müssen dem Tragwerksplaner, Architekten
und Prüfingenieur zur Prüfung und Freigabe vorgelegt werden, vor
Genehmigung dürfen die Werkstatt- bzw. Montagearbeiten nicht begonnen
werden.

Es sind nur Bauausführungen auf Basis der vom AG freigegebenen Pläne
zugelassen.
Eine freigegebene Planung entbindet den Auftragnehmer aber nicht von
seiner eigenen Prüfungs- und Hinweispflicht und von seiner
Planungsverantwortung. Diese bleiben unberührt.

## Glasgeländer
Datum: 23.04.24

### Titel 01 EIS 2

#### Bereich 01.01 Vorarbeiten (RIEGEL)

**01.01.010 Statik und Dimensionierung**
Kompletter statischer Nachweis von Glas und
Konstruktion
für die vorgegebenen Lastfälle. Dies beinhaltet den
rechnerischen
Nachweis von Glas, Unterkonstruktion und
Befestigungsmittel.
Es sind alle statischen Nachweise gem. Kat. A der DIN
18008-4
im vollen Umfang zu erbringen.

Einbauort: RIEGEL - Glasgeländer
Menge: 1,000 Psch

**01.01.020 Statische Prüfung durch einen zugelassenen Prüfingenieur im Bauwesen**
Komplette statische Prüfung von Glas und Konstruktion
für die vorgegebenen Lastfälle. Dies beinhaltet die
Prüfung der rechnerischen Nachweise von Glas,
Unterkonstruktion und Befestigungsmittel.

Einbauort: RIEGEL - Glasgeländer
Menge: 1,000 Psch

#### Bereich 01.02 Staffelgeschoss (RIEGEL)

*Hinweis*
Leitbeschreibung für Transparenter Glaskantenschutz
geprüft nach DIN 18008-4 für VSG 16.

Systembeschreibung:
Glasscheiben lediglich durch eine Klemmung im
Tragprofil gehalten werden und auf Bohrungen im Glas
gänzlich verzichtet wird. Das Glasmontagesystem ist
entweder das Keilsystem oder das Stabsystem. Es wird
mit einer seitlichen Anbindung zum Baukörper
durchgeführt. Der Abstand zum Baukörper ist von 12 bis
180 mm (Siehe die Tabelle unten). Die unterschiedlichen
Systeme können an das Tragprofil angeschraubt werden.
Die Montage des System erfolgt seitlich am Baukörper.

Falls die Entscheidung für das Keil-System getroffen
wird:
inkl. Montageset Keilsystem für VSG 16 bestehend aus
Klemmschuh EPDM, Keil-band EPDM,
Aluminium-Keilelemente, Innendichtung EPDM,
Außendichtung EPDM.

Falls die Entscheidung für das Stab-System getroffen
wird:
inkl. Montageset Stabsystem für VSG 16 bestehend aus
Klemmschuh EPDM, Druckprofil + Distanzstück EPDM,
POM-Stab, Innendichtung EPDM, Außendichtung EPDM.

Alle Systeme verfügen über eine Außen- und Innenblende
aus Aluminium. Die evtl. notwendigen Abschlussbleche /
Blenden / Anschlussprofile / Baukörperverkleidungen
sowie Profilecken sind bei der Planung und Ausführung
zu berücksichtigen.

Montagetyp: WandmontageRadius (für Tower relevant):ca.
440 mmAnwendung: AußenanwendungScheibenhöhen: 6.000 mm -
1.400 mm (Siehe Pos.)Holmlast: 1,0 kN/mHöhe über Gelände
(Tower):ca, 39,67 mHöhe über Gelände (Riegel):ca. 12
mGlasbrüstung / Gesamtbrüstung (Riegel):46,5 / 90
cmGlasbrüstung / Gesamtbrüstung (Tower-1):60 / 130
cmGlasbrüstung / Gesamtbrüstung (Tower-2):75 / 145
cmAbstand Wand/Geländer
ca. 20 cm
Länge des Tragprofils: 2.400 mmTragprofils.Stahl,
verzinkt, gebohrtHandlauf aus Edelstahl: U -Handlauf
(30 x 27 mm)Material (Handlauf):
1.4301Oberfläche (Handlauf):
Korn 320 geschliffen, inkl. Gummiaufsteckprofil
Verglasung:

Verglasung: VSG, 16 mmTyp-Verglasung:
ESG  2 x 8 mmFolie:
mit 1.52 mm PVBRadius: ca. 440 mm
Handlauf:

U-Profil 30 x 27 x 3 mm inkl. Gummiaufsteckprofil für
VSG 16, Edelstahl 1.4301, geschliffen.

Kantenschutz:

U-Profil h = 6 mm inkl. Klebebefestigung für VSG 16,
Edelstahl 1.4301, geschliffen.
Die evtl. notwendigen Handlauf- Ecken / Verbinder /
Abschlussstopfen sind bei der Planung und Ausführung zu
berücksichtigen.

HINWEIS: Die beschriebenen Leistungen sollen
pauschaliert vergeben werden, aus diesem Grunde ist
eine besonders sorgfältige Überprüfung der Maße
erforderlich. Eine Abrechnung nach Aufmaß ist nicht
vorgesehen.

HINWEIS: Das im Kurztext angegebene Maß (BxH:)
Rohbaulichtmaß: Breite= Rohbauöffnung; Höhe=
Rohbauöffnung

Abkürzungen:
AN= Arbeitsnehmer
EPDM=Ethylen-Propylen-Dien-Kautschuk

**01.02.010 Glasgeländer, h=ca. 90 cm, Staffelgeschoss**
Glasgeländersystems mit allgemeinem bauaufsichtlichen
Prüfzeugnis und geprüftem Typenprüfbericht, inklusive
aller notwendigen Zubehörteile und Befestigungsmittel.
Die einzelnen Glasscheiben des Ganzglasgeländersystems
sind ohne Bohrungen unabhängig von der
Unterkonstruktion
beliebig über die Stoßbereiche der Tragelemente
montierbar
und garantieren durch das eine optimale Glaslagerung.

Material: Stahl, verzinkt, gebohrt Höhe Gesamtbrüstung
(m):ca. 90 cmHöhe Glas (m)ca. 76
cmBefestigungsgrund: Stahlbeton (Attika)
Hinweis: Diese Position umfasst Glas einschließlich
Tragprofil und
Bauanschlusselementen (Konsolen). Alle Systeme verfügen
über
eine Außen- und Innenblende aus Aluminium (E6EV1).
Lieferung
und fachgerechte Montage der Blende inkl. dieser
Position.

Siehe folgende Plananlage:
-240118_EIS2_5_AR_HH_DT_DA_6306_P_1
-230818_EIS2-4-AR-GES-GR-STG-0010-F-B-10.OG Penthouse
-220920_EIS2-4-AR-GES-AN-XX-0019-F-B-Ansicht Ost-AB
-230804_EIS2-4-AR-GES-SN-XX-0012-F-B-Schnitt BB CC DD

Leitfabrikat: Balardo Steel o. glw.

Angebotenes Produkt:

'..........................................'
vom Bieter einzutragen

Einbauort: RIEGEL, Staffelgeschoss
Menge: 194,000 m

**01.02.020 Handlauf, U-Profil für VSG 16**
Lieferung und Montage des in der
Leitbeschreibung beschriebenen Handlaufs.

Einbauort: RIEGEL, Staffelgeschoss
Menge: 194,000 m

#### Bereich 01.03 Vorarbeiten (TOWER)

**01.03.010 Statik und Dimensionierung**
Kompletter statischer Nachweis von Glas und
Konstruktion
für die vorgegebenen Lastfälle. Dies beinhaltet den
rechnerischen
Nachweis von Glas, Unterkonstruktion und
Befestigungsmittel.
Es sind alle statischen Nachweise gem. Kat. A der DIN
18008-4
im vollen Umfang zu erbringen.

Einbauort: TOWER - Glasgeländer,
Fensterbrüstungen und Ganzglasgeländer
Menge: 1,000 Psch

**01.03.020 Statische Prüfung durch einen zugelassenen Prüfingenieur im Bauwesen**
Komplette statische Prüfung von Glas und Konstruktion
für die vorgegebenen Lastfälle. Dies beinhaltet die
Prüfung der rechnerischen Nachweise von Glas,
Unterkonstruktion und Befestigungsmittel.

Einbauort: TOWER - Glasgeländer,
Fensterbrüstungen und Ganzglasgeländer
Menge: 1,000 Psch

#### Bereich 01.04 Staffelgeschoss (TOWER)

*Hinweis*
Leitbeschreibung für Transparenter Glaskantenschutz
geprüft nach DIN 18008-4 für VSG 16.

Systembeschreibung:
Glasscheiben lediglich durch eine Klemmung im
Tragprofil gehalten werden und auf Bohrungen im Glas
gänzlich verzichtet wird. Das Glasmontagesystem ist
entweder das Keilsystem oder das Stabsystem. Es wird
mit einer seitlichen Anbindung zum Baukörper
durchgeführt. Der Abstand zum Baukörper ist von 12 bis
180 mm (Siehe die Tabelle unten). Die unterschiedlichen
Systeme können an das Tragprofil angeschraubt werden.
Die Montage des System erfolgt seitlich am Baukörper.

Falls die Entscheidung für das Keil-System getroffen
wird:
inkl. Montageset Keilsystem für VSG 16 bestehend aus
Klemmschuh EPDM, Keil-band EPDM,
Aluminium-Keilelemente, Innendichtung EPDM,
Außendichtung EPDM.

Falls die Entscheidung für das Stab-System getroffen
wird:
inkl. Montageset Stabsystem für VSG 16 bestehend aus
Klemmschuh EPDM, Druckprofil + Distanzstück EPDM,
POM-Stab, Innendichtung EPDM, Außendichtung EPDM.

Alle Systeme verfügen über eine Außen- und Innenblende
aus Aluminium. Die evtl. notwendigen Abschlussbleche /
Blenden / Anschlussprofile / Baukörperverkleidungen
sowie Profilecken sind bei der Planung und Ausführung
zu berücksichtigen.

Montagetyp: WandmontageRadius (für Tower relevant):ca.
440 mmAnwendung: AußenanwendungScheibenhöhen: 6.000 mm -
1.400 mm (Siehe Pos.)Holmlast: 1,0 kN/mHöhe über Gelände
(Tower):ca, 39,67 mHöhe über Gelände (Riegel):ca. 12
mGlasbrüstung / Gesamtbrüstung (Riegel):46,5 / 90
cmGlasbrüstung / Gesamtbrüstung (Tower-1):60 / 130
cmGlasbrüstung / Gesamtbrüstung (Tower-2):75 / 145
cmAbstand Wand/Geländer
ca. 20 cm
Länge des Tragprofils: 2.400 mmTragprofils.Stahl,
verzinkt, gebohrtHandlauf aus Edelstahl: U -Handlauf
(30 x 27 mm)Material (Handlauf):
1.4301Oberfläche (Handlauf):
Korn 320 geschliffen, inkl. Gummiaufsteckprofil
Verglasung:

Verglasung: VSG, 16 mmTyp-Verglasung:
ESG  2 x 8 mmFolie:
mit 1.52 mm PVBRadius: ca. 440 mm
Handlauf:

U-Profil 30 x 27 x 3 mm inkl. Gummiaufsteckprofil für
VSG 16, Edelstahl 1.4301, geschliffen.

Kantenschutz:

U-Profil h = 6 mm inkl. Klebebefestigung für VSG 16,
Edelstahl 1.4301, geschliffen.
Die evtl. notwendigen Handlauf- Ecken / Verbinder /
Abschlussstopfen sind bei der Planung und Ausführung zu
berücksichtigen.

HINWEIS: Die beschriebenen Leistungen sollen
pauschaliert vergeben werden, aus diesem Grunde ist
eine besonders sorgfältige Überprüfung der Maße
erforderlich. Eine Abrechnung nach Aufmaß ist nicht
vorgesehen.

HINWEIS: Das im Kurztext angegebene Maß (BxH:)
Rohbaulichtmaß: Breite= Rohbauöffnung; Höhe=
Rohbauöffnung

Abkürzungen:
AN= Arbeitsnehmer
EPDM=Ethylen-Propylen-Dien-Kautschuk

**01.04.010 Glasgeländer, h1= ca. 130 cm, Staffelgeschoss**
*** Bezugsbeschreibung
Glasgeländersystems mit allgemeinem bauaufsichtlichen
Prüfzeugnis und geprüftem Typenprüfbericht, inklusive
aller notwendigen Zubehörteile und Befestigungsmittel.
Die einzelnen Glasscheiben des Ganzglasgeländersystems
sind ohne Bohrungen unabhängig von der
Unterkonstruktion
beliebig über die Stoßbereiche der Tragelemente
montierbar
und garantieren durch das eine optimale Glaslagerung.

Höhe Gesamtbrüstung (m):ca. 130 cmHöhe Glasbrüstung
(m):ca. 116 cmBefestigungsgrund::Stahlbeton (Attika)
Hinweis: Diese Position umfasst Glas einschließlich
Tragprofil und
Bauanschlusselementen (Konsolen). Alle Systeme verfügen
über
eine Außen- und Innenblende aus Aluminium (E6EV1).
Lieferung
und fachgerechte Montage der Blende inkl. dieser
Position.

Siehe folgende Plananlage:
-240118_EIS2_5_AR_HH_DT_DA_6306_P_1
-230818_EIS2-4-AR-GES-GR-STG-0010-F-B-10.OG Penthouse
-220920_EIS2-4-AR-GES-AN-XX-0019-F-B-Ansicht Ost-AB
-230804_EIS2-4-AR-GES-SN-XX-0012-F-B-Schnitt BB CC DD

Leitfabrikat: Balardo Steel o. glw.

Angebotenes Produkt:
'
..........................................'
vom Bieter einzutragen

Einbauort: TOWER, Staffelgeschoss
Menge: 12,000 m

**01.04.020 Glasgeländer, h2= ca. 115 cm, Staffelgeschoss**
*** gemäß Ausführungsbeschreibung Glasgeländersystems mit allgemeinem bauaufsichtlichen
*** wie Position 01.04.010
Höhe Gesamtbrüstung (m):ca. 115 cmHöhe Glasbrüstung
(m):ca. 96 cm

Einbauort: TOWER, Staffelgeschoss
Menge: 52,000 m

**01.04.030 Handlauf, U-Profil für VSG 16**
Lieferung und Montage des in der
Leitbeschreibung beschriebenen Handlaufs.

Einbauort: TOWER, Staffelgeschoss
Menge: 64,000 m

**01.04.040 ZUL Glasgeländer, Sonderform, rund, r=440 cm, h2= ca. 115 cm, Staffelgeschoss**
ZUL Position für die Rundung.

Länge eines Stücks: ca. 0,8 mRadius: ca. 440 mmStück: 4

Einbauort: TOWER, Staffelgeschoss
Menge: 3,200 m

**01.04.050 ZUL Glasgeländer, Kantenschutz, rund, h2= ca. 115 cm, Staffelgeschoss**
ZUL Position für den Kantenschutz für die Innenecken.

Anzahl der Ecken: 4Gesamthöhe:ca. 115 cmGlas: VSG 16

Einbauort: TOWER, Staffelgeschoss
Menge: 4,000 Stk

**01.04.060 ZUL Glasgeländer, Eckausbildung und Übergang, h1 / h2, Staffelgeschoss**
Zulage für alle Zusatzkosten für Eckausbildung
und Übergang für.

Zubehör Profile, Zubehör Blenden, Zubehör
Handlauf:

Einbauort: TOWER, Staffelgeschoss
Menge: 4,000 Stk

#### Bereich 01.05 Fensterbrüstungen (TOWER)

*Hinweis*
Leitbeschreibung für eine absturzsichernde Verglasung
der Kategorie A gemäß DIN 18008-4.

Französischer Balkon besteht im Wesentlichen aus
zweiseitig ? an den vertikalen Seiten der Scheiben
liniengelagerten Verglasungen, die in Führungsschienen
aus Aluminium (EN AW-6063 T66) eingebaut werden.

Systembeschreibung:

Die Führungsschiene besteht aus einem festen und einem
mobilen Teil. Der feste Bestandteil der Schiene wird an
eine tragfähige UK (Betonwand) mit bauaufsichtlich
zugelassenen Befestigungsmitteln angeschlossen.

Befestigung mit Konsolen an der Leibung, in dem WDVS.
Dicke der Dämmung + Klinkerriemchen ist 20,5 cm.

Verglasung:
Transparenter Glaskantenschutz (auflaminierte glasklare
Kante) geprüft nach DIN 18008-4 für VSG 16. Ausführung
ohne Glasüberstand. Die Glasscheibe wird lediglich
durch eine Klemmung in Grundprofil und Glasleiste
gehalten.

Anstatt der PVB-Folie dürfen auch andere geregelte oder
bauaufsichtlich zugelassene Verbund- Materialien mit
vergleichbaren oder besseren mechanischen Kennwerten
und Eigenschaften wie z.B. Ionomer Verbundschichten
(SGP), Ethylen-Vinylacetat (EVA), thermoplastisches
Polyurethan (TPU) u. a. verwendet werden.

Verbundfolien dürfen je nach entsprechender Zulassung,
harmonisierten Normen oder allgemeinen
bauaufsichtlichen Zulassungen eingefärbt oder bedruckt
sein, wobei das gewählte Verfahren die mechanischen
Eigenschaften des Glases nicht beeinträchtigen darf.

VSG-ESG Scheiben dürfen bedruckt / emailliert werden.
Die Dimensionierung der bedruckten / emaillierten
Glasscheiben erfolgt gemäß Typenprüfung über die
Nachweise für VSG-TVG Scheiben mit gleicher Stärke und
Höhe.

Abdichtung:

Innendichtung EPDM, Außendichtung EPDM, sowie
Glasauflageelement mit Glaskontaktschutz
(höhenverstellbar) und Abschlussdeckel aus Kunststoff
in den Oberflächenfarben ähnlich.

Profil: KonsoleFiligranes Profil: 45 mm x 45
mmHolmlast: 0,5 kN/mProfilsets/Länge: siehe
Pos.Oberfläche:Standard, Pulverbeschichtet,
RAL7016Glasstärken:VSG 2 x 5 oder VSG 2 x 8 (Siehe
Position)Folie: mit 1.52 mm PVB-Folie
Befestigung: LaibungScheibenhöhen: 1.100
mmAbschlussdeckel: kein Leitfabrikat: Glassline, Balermo
45 o. glw.

Angebotenes Produkt:

'...........................................'
vom Bieter einzutragen

HINWEIS: Die beschriebenen Leistungen sollen
pauschaliert vergeben werden, aus diesem Grunde ist
eine besonders sorgfältige Überprüfung der Maße
erforderlich. Eine Abrechnung nach Aufmaß ist nicht
vorgesehen.

HINWEIS: Das im Kurztext angegebene Maß (BxH:)
Rohbaulichtmaß: Breite= Rohbauöffnung; Höhe=
Rohbauöffnung

Abkürzungen:
AN= Arbeitsnehmer
EPDM=Ethylen-Propylen-Dien-Kautschuk

**01.05.010 Absturzsicherung, franz. Balkon, Breite: 1015 mm Höhe: 1100 mm**
*** Bezugsbeschreibung
Lieferung und Montage der in der Leitbeschreibung
beschriebenen absturzsichernden Verglasung der
Kategorie A gemäß DIN 18008-4 mit allgemeinem
bauaufsichtlichen Prüfzeugnis und geprüftem
Typenprüfbericht, inklusive aller notwendigen
Zubehörteile und Befestigungsmittel.

Hinweis:
Die Planung und Ausführung sind gemäß
dem Planungshandbuch des Produkts durchzuführen.
Die Befestigung erfolgt mittels Befestigungskonsolen
an der Stahlbetonwand.

Absturzsicherung, für Elementbreite 1015 mm,
franz. Glas-Balkon Konstruktion

Elementabmessungen (Rohbaumaß):
Breite (Fenster)ca. 1,015 mHöheca. 1,100
mGlasstärken: VSG 2x5
Siehe folgende Plananlage:
-231213_EIS2_5_AR_HH_AN_N_5303_P_2
-231213_EIS2_5_AR_HH_AN_O_5305_P_2
-231213_EIS2_5_AR_HH_AN_S_5307_P_2
-231213_EIS2_5_AR_HH_AN_W_5301_P_2

Einbauort: TOWER, Ost- und Westfassade
Menge: 18,000 Stk

**01.05.020 Absturzsicherung, franz. Balkon, Breite: 1265 mm Höhe: 1100 mm**
*** gemäß Ausführungsbeschreibung Lieferung und Montage der in der Leitbeschreibung
*** wie Position 01.05.010
Elementabmessungen (Rohbaumaß):
Breite (Fenster)ca. 1,265 mHöheca. 1,100
mGlasstärken: VSG 2x5
Einbauort: TOWER, Südfassade
Menge: 4,000 Stk

**01.05.030 Absturzsicherung, franz. Balkon, Breite: 1140 mm Höhe: 1100 mm**
*** gemäß Ausführungsbeschreibung Lieferung und Montage der in der Leitbeschreibung
*** wie Position 01.05.010
Elementabmessungen (Rohbaumaß):
Breite (Fenster)ca. 1,140 mHöheca. 1,100
mGlasstärken: VSG 2x5
Einbauort: TOWER, Ost- und Westfassade
Menge: 51,000 Stk

**01.05.040 Absturzsicherung, franz. Balkon, Breite: 2390 mm Höhe: 1100 mm**
*** gemäß Ausführungsbeschreibung Lieferung und Montage der in der Leitbeschreibung
*** wie Position 01.05.010
Elementabmessungen (Rohbaumaß):
Breite (Fenster)ca. 2,390 mHöheca. 1,100
mGlasstärken: VSG 2x8
Einbauort: TOWER, Süd- und Westfassade
Menge: 34,000 Stk

**01.05.050 Absturzsicherung, franz. Balkon, Breite: 1390 mm Höhe: 1100 mm**
*** gemäß Ausführungsbeschreibung Lieferung und Montage der in der Leitbeschreibung
*** wie Position 01.05.010
Elementabmessungen (Rohbaumaß):
Breite (Fenster)ca. 1,390 mHöheca. 1,100 m
Einbauort: TOWER, Südfassade
Menge: 4,000 Stk

**01.05.060 Konsole für Absturzsicherung, feuerverzinkt, ca. 120/180 cm**
Herstellen, liefern und einbauen von Konsolen für
dieGlasabsturzsicherungen, wie zuvor beschrieben,
beidseitigder Öffnung an Stahlbetonwand montiert. Die
Montage erfolgtvor dem WDVS. Abmessungen:ca.120/180
mmHöhe: ca. 650 mmOberfläche: Feuerverzinkt,
PulverbeschichtetFarbton: RAL
7016Befestigungsgrund:Stahlbetonwand Hinweis: 4 für
jede Absturzsicherung geplant. Genaue Abmessungen des
Winkels gemäßWerk- und Montageplanung. Einbauort:
TOWER, Südfassade, Ost- und Westfassade
Menge: 444,000 Stk

#### Bereich 01.06 Ganzglasgeländer für Loggien (TOWER)

*Hinweis*
Leitbeschreibung für ein Ganzglasgeländersystem für
absturzsichernde Verglasungen lt. DIN 18008, Teil 2 und
4 mit einem ?Allgemeinen bauaufsichtlichen
Prüfzeugnis?.

Die einzelnen Glasscheiben des Geländersystems sind
ohne Bohrungen unabhängig von der Unterkonstruktion
beliebig über die Stossbereiche der Tragelemente
einsetz-/ justierbar und garantieren eine optimale
Glaslagerung.

Systembeschreibung:
Es besteht aus dem Tragprofil mit Klemmschuh zur
Lagesicherung der Scheiben. Glasplatten und Handlauf
sind völlig unabhängige Bauteile. Die Glasscheiben
werden linienförmig ins Tragprofil eingestellt
(eingeklemmt) und dürfen beliebig über die
Stossbereiche der vormontierten Tragprofile verlaufen.
Ein durchgehender Kantenschutz auf der Scheibe sowie
die Lasteinleitung in den Baukörper müssen auf das
System, gemäß den Systemvorgaben, abgestimmt sein.

Es kann nur ein geregeltes bzw. mit ?Allgemeinem
bauaufsichtlichen Prüfzeugnis? belegtes Bauprodukt
angeboten werden. Alle statischen und dynamischen
Nachweise sind mit dem System umfassend zu erbringen.
Durch die systemunabhängige Montage von Glas und
Tragprofilen ist das Glas gemäß Montageanleitung
vertikal einzuspannen. Es ist durch den Verarbeiter zu
bestätigen, dass die statische Lagerung / Einspannung
der Glaselemente bei jedem eingebauten Glas den
Prüfungen und Berechnungen entsprechen.

Im Bruchfall muss die Glasplatte demontierbar sein. und
von beliebigen Fremdfirmen bezogen und ohne Änderungen
oder Ergänzungen der Trag- oder Klemmelemente von oben
ausgebaut und in das vorhandene Tragprofil neu montiert
werden.

Handlauf:

U-Profil 30 x 27 x 3 mm inkl. Gummiaufsteckprofil für
VSG 16, Edelstahl 1.4301, geschliffen.

Ganzglasgeländer wie vorher beschrieben mit folgenden
Systemanforderungen:

Montagetyp: BodenmontageRadius: ca. 1000
mmAnwendung: AußenanwendungVerglasung: VSG 16Höhe über
Gelände: von ca. 7,0 m bis ca. 33,83 mAnforderungen
(Wohnbereich):0,5 kN/m StreckenlastAnforderungen
(Gewerbebereich):1,0 kN/m StreckenlastAbsturzhöhe: 12
mHandlauf aus Edelstahl: U-Profil 30 x 27 x 3 mmMaterial
(Handlauf):
1.4301Oberfläche (Handlauf):
Korn 320 geschliffen

Leitfabrikat: Balardo Core, Profil Side 1, Fa.
Glassline o. glw.

Angebotenes Produkt:

'...........................................'
vom Bieter einzutragen

Thermischer Trennung und punktueller Anbindung:

mit den folgenden Eigenschaften:
Tragschiene, Dämmkörper und optionale Adapterplatte aus
Edelstahl: ca. 100 mmLänge: 200 mmHöhe (Dämmung):ca. 80
mmTiefe (Dämmung):ca. 265 mm
Gewindebohrungen in optionaler Adapterplatte nach
Standardbohrbild.
Leitfabrikat: Glassline Fix`N Slide o. glw.

Angebotenes Produkt:

'...........................................'
vom Bieter einzutragen

HINWEIS: Die beschriebenen Leistungen sollen
pauschaliert vergeben werden, aus diesem Grunde ist
eine besonders sorgfältige Überprüfung der Maße
erforderlich. Eine Abrechnung nach Aufmaß ist nicht
vorgesehen.

HINWEIS: Das im Kurztext angegebene Maß (BxH:)
Rohbaulichtmaß: Breite= Rohbauöffnung; Höhe=
Rohbauöffnung

Abkürzungen:
AN= Arbeitsnehmer
EPDM=Ethylen-Propylen-Dien-Kautschuk

**01.06.010 Ganzglasgeländer, VSG 16, B:110 cm, Loggien 2.OG - 9.OG**
für Außenbereich, mit seitlicher Befestigung
z.B Balardo Wave, Profil Side 1, Fa. Glassline oglw.
Dimension Glasscheibe/ Tragprofil/ Befestigung
nach Werkplanung ausführender Firma.
Eine notwendige Aufteilung der Glaselemente hat
gleichmäßig
zu erfolgen.

Länge Teil-1ca. 1,175 mLänge Teil-2ca. 3,5 mRundes Teil
(r=ca. 1,05 m)ca. 1,7 mAnforderungen (Wohnbereich):0,5
kN/m Streckenlast  Einbauort: TOWER, Loggien 2-9.OG
Menge: 16,000 Stk

**01.06.020 ZUL Ganzglasgeländer, VSG 16, Rundung (r=1000 mm), Loggien 2.OG - 9.OG**
ZUL-Position für die Rundung.
Die Rundung wird als ein Stück geliefert und montiert.

Rundes Teil (r=ca. 1,05 m):ca. 1,7 mAnzahl der
Rundengen: 16 Stk
Einbauort: TOWER, Loggien 2-9.OG
Menge: 16,000 Stk

**01.06.030 Ganzglasgeländer, gerade, VSG, B:110 cm, Loggien 1.OG**
für Außenbereich, mit seitlicher Befestigung
z.B Balardo Wave, Profil Side 1, Fa. Glassline oglw.
Dimension Glasscheibe/ Tragprofil/ Befestigung
nach Werkplanung ausführender Firma.
Eine notwendige Aufteilung der Glaselemente hat
gleichmäßig
zu erfolgen.

Länge Teil-1:ca. 2,26 mLänge Teil-2:ca. 2,26
mAnforderungen (Gewerbebereich):1,0 kN/m Streckenlast
Einbauort: TOWER, Loggien 1.OG
Menge: 4,520 m

**01.06.040 Thermische Trennung unter punktuellen Befestigungen, H=100 mm**
Lieferung und Montage eines Systems mit thermischer
Trennung und punktueller Anbindung mit den folgenden
Eigenschaften:

Tragschiene, Dämmkörper und optionale Adapterplatte aus
Edelstahl: ca. 100 mmLänge: 200 mmHöhe (Dämmung):ca. 80
mmTiefe (Dämmung):ca. 265 mmHinweis: Gewindebohrungen
in optionaler Adapterplatte nach Standardbohrbild.

Einbauort: TOWER, Loggien 2-9.OG
Menge: 210,000 Stk

### Titel 02 Stundenlohnarbeiten

**02.010 Stundensatz für Vorarbeiter**
*** Bedarfsposition ohne GB
Für Arbeiten, die mit besonderem Auftrag der Bauleitung
im
Stundenlohn auf Nachweis auszuführen sind für:
Vorarbeiter
Menge: 10,000 Std

**02.020 Stundensatz für Facharbeiter**
*** Bedarfsposition ohne GB
Für Arbeiten, die mit besonderem Auftrag der Bauleitung
im
Stundenlohn auf Nachweis auszuführen sind für:
Facharbeiter
Menge: 10,000 Std

**02.030 Stundensatz für Bauhelfer**
*** Bedarfsposition ohne GB
Für Arbeiten, die mit besonderem Auftrag der Bauleitung
im
Stundenlohn auf Nachweis auszuführen sind für
Bauhelfer
Menge: 5,000 Std

USt %: 19,00
